# Cobertura inclinada de telhas cerâmicas

- Propriedade do ficheiro: CYPE INGENIEROS, S.A.
- Formato: FIEBDC-3/2002
- Moeda: EUR
- Custos indirectos: 3.00 %
- IVA: 23.00 %

## Q Coberturas

### QT Inclinadas

#### QTT Telhas

**QTT010** m² Cobertura inclinada de telhas cerâmicas, sobre espaço habitável, com uma pendente média de 30%, composta de: impermeabilização: placa sob telha, cobrimento: telha cerâmica canudo, 40x19x16 cm, cor vermelho, assente com argamassa de cimento, confeccionada em obra, dosificação 1:8; formação de pendentes com laje de betão ou painel cerâmico (não incluída neste preço).
Formação de cobertura inclinada de telhas cerâmicas, sobre espaço habitável, com uma pendente média de 30%, composta de: IMPERMEABILIZAÇÃO: placa sob telha, fixada com parafusos ao suporte; COBRIMENTO: telha cerâmica canudo, 40x19x16 cm, cor vermelho, assente com argamassa de cimento, confeccionada em obra, dosificação 1:8. Incluindo p/p de telhas de ventilação.
Inclui: Limpeza e preparação da superfície. Colocação da placa sob telha. Colocação das telhas assentes com argamassa.
Critério de medição de projecto: Superfície da vertente medida em verdadeira magnitude, segundo documentação gráfica de Projecto.
Critério de medição de obra: Medir-se-á, em verdadeira magnitude, a superfície realmente executada segundo especificações de Projecto.

| Código | Un | Descrição | Rendimento | Preço | Importância |
|---|---|---|---|---|---|
| mt13lpo010dh | m² | Placa asfáltica 15 ondas de perfil ondulado e cor vermelho tricamada, à base de fibras minerais e vegetais saturadas com uma emulsão betuminosa a altas temperaturas, segundo NP EN 534. (material) | 1.250 | 4.85 | 6.06 |
| mt13lpo035a | Ud | Prego, para fixação de placa sob telha. (material) | 3.000 | 0.08 | 0.24 |
| mt08aaa010a | m³ | Água. (material) | 0.006 | 1.50 | 0.01 |
| mt01arg005a | t | Areia de pedreira, para argamassa preparada em obra. (material) | 0.052 | 18.00 | 0.94 |
| mt08cem011a | kg | Cimento Portland CEM II/B-L 32,5 R, cor cinzento, em sacos, segundo NP EN 197-1. (material) | 6.000 | 0.10 | 0.60 |
| mt13tac010a | Ud | Telha cerâmica canudo, 40x19x16 cm, cor vermelho, segundo EN 1304. (material) | 32.100 | 0.25 | 8.03 |
| mq06hor010 | h | Betoneira. (equipamento) | 0.026 | 1.68 | 0.04 |
| mo011 | h | Oficial de 1ª montador. (mão de obra) | 0.063 | 17.41 | 1.10 |
| mo080 | h | Ajudante de montador. (mão de obra) | 0.305 | 16.45 | 5.02 |
| % | % | Custos directos complementares | 2 % | 22.04 | 0.44 |
|  |  | Custos directos |  |  | 22.48 |
