# Cobertura inclinada de telhas cerâmicas

- Propriedade do ficheiro: CYPE INGENIEROS, S.A.
- Formato: FIEBDC-3/2002
- Moeda: EUR
- Custos indirectos: 3.00 %
- IVA: 23.00 %

## Q Coberturas

### QT Inclinadas

#### QTT Telhas

**QTT020** m² Cobertura inclinada de telhas cerâmicas, sobre espaço não habitável, com uma pendente média de 30%, composta de: formação de pendentes: painel cerâmico com ligação macho-fêmea, "CERÁMICA PASTRANA", para revestir, 70x25x3,5 cm, sobre muretes de 100 cm de altura média; impermeabilização: placa sob telha, cobrimento: telha cerâmica canudo, 40x19x16 cm, cor vermelho, assente com argamassa de cimento, confeccionada em obra, dosificação 1:8.
Formação de cobertura inclinada de telhas cerâmicas, sobre espaço não habitável, com uma pendente média de 30%, composta de: FORMAÇÃO DE PENDENTES: painel cerâmico com ligação macho-fêmea, "CERÁMICA PASTRANA", para revestir, 70x25x3,5 cm, apoiado sobre muretes de tijolo cerâmico furado, assentes com argamassa de cimento M-5, com uma altura média de 100 cm, travamento transversal cada 2 m aproximadamente, tudo sobre laje de betão (não incluída neste preço); IMPERMEABILIZAÇÃO: placa sob telha, fixada com parafusos ao suporte; COBRIMENTO: telha cerâmica canudo, 40x19x16 cm, cor vermelho, assente com argamassa de cimento, confeccionada em obra, dosificação 1:8. Incluindo p/p de telhas de ventilação.
Inclui: Limpeza da superfície superior da laje. Formação de paredes perimetrais com peças cerâmicas. Formação de muretes. Aplicação de mestras no remate dos muretes para receber o painel. Colocação das cintas de papel na largura de apoio do painel sobre os muretes. Colocação das peças cerâmicas que formam o painel. Colocação da placa sob telha. Colocação das telhas assentes com argamassa.
Critério de medição de projecto: Superfície da vertente medida em verdadeira magnitude, segundo documentação gráfica de Projecto.
Critério de medição de obra: Medir-se-á, em verdadeira magnitude, a superfície realmente executada segundo especificações de Projecto.

| Código | Un | Descrição | Rendimento | Preço | Importância |
|---|---|---|---|---|---|
| mt04lpt010c | Ud | Tijolo cerâmico furado duplo, para revestir, 30x20x9 cm, segundo NP EN 771-1. (material) | 14.857 | 0.11 | 1.63 |
| mt08aaa010a | m³ | Água. (material) | 0.006 | 1.50 | 0.01 |
| mt01arg005a | t | Areia de pedreira, para argamassa preparada em obra. (material) | 0.041 | 18.00 | 0.74 |
| mt08cem011a | kg | Cimento Portland CEM II/B-L 32,5 R, cor cinzento, em sacos, segundo NP EN 197-1. (material) | 6.250 | 0.10 | 0.63 |
| mt04cpl060a | Ud | Painel cerâmico com ligação macho-fêmea, "CERÁMICA PASTRANA", para revestir, 70x25x3,5 cm. (material) | 5.714 | 0.56 | 3.20 |
| mt13lpo010dh | m² | Placa asfáltica 15 ondas de perfil ondulado e cor vermelho tricamada, à base de fibras minerais e vegetais saturadas com uma emulsão betuminosa a altas temperaturas, segundo NP EN 534. (material) | 1.250 | 4.85 | 6.06 |
| mt13lpo035a | Ud | Prego, para fixação de placa sob telha. (material) | 3.000 | 0.08 | 0.24 |
| mt08aaa010a | m³ | Água. | 0.006 | 1.50 | 0.01 |
| mt01arg005a | t | Areia de pedreira, para argamassa preparada em obra. | 0.052 | 18.00 | 0.94 |
| mt08cem011a | kg | Cimento Portland CEM II/B-L 32,5 R, cor cinzento, em sacos, segundo NP EN 197-1. | 6.000 | 0.10 | 0.60 |
| mt13tac010a | Ud | Telha cerâmica canudo, 40x19x16 cm, cor vermelho, segundo EN 1304. (material) | 32.100 | 0.25 | 8.03 |
| mq06hor010 | h | Betoneira. (equipamento) | 0.044 | 1.68 | 0.07 |
| mo011 | h | Oficial de 1ª montador. (mão de obra) | 1.503 | 17.41 | 26.17 |
| mo080 | h | Ajudante de montador. (mão de obra) | 1.948 | 16.45 | 32.04 |
| % | % | Custos directos complementares | 2 % | 80.37 | 1.61 |
|  |  | Custos directos |  |  | 81.98 |
