# Cobertura inclinada com uma pendente média de 47%

- Propriedade do ficheiro: CYPE INGENIEROS, S.A.
- Formato: FIEBDC-3/2002
- Moeda: EUR
- Custos indirectos: 3.00 %
- IVA: 23.00 %

## Q Coberturas

### QT Inclinadas

#### QTS Telhas asfálticas

**QTS010** m² Cobertura inclinada com uma pendente média de 47%, composta de: formação de pendentes: painel cerâmico com ligação macho-fêmea, "CERÁMICA PASTRANA", para revestir, 70x25x3,5 cm sobre muretes de 100 cm de altura média; cobrimento: emulsão asfáltica aniônica com cargas; telha asfáltica rectangular.
Formação de cobertura inclinada com uma pendente média de 47%, sobre base resistente, composta dos seguintes elementos: FORMAÇÃO DE PENDENTES: painel cerâmico com ligação macho-fêmea, "CERÁMICA PASTRANA", para revestir, 70x25x3,5 cm, apoiado sobre muretes de tijolo cerâmico furado, assentes com argamassa de cimento, confeccionada em obra, dosificação 1:6 com mestra superior da mesma argamassa, com uma altura média de 100 cm, travados transversalmente cada 2 m aproximadamente, tudo sobre laje de betão (não incluída neste preço); COBRIMENTO: emulsão asfáltica aniônica com cargas aplicada em perímetro e pontos singulares; telha asfáltica rectangular, fixada através de pregos de aço, colocados em fiadas paralelas ao beiral. Inclusive arejador e p/p de cumeeiras e rincões.
Inclui: Limpeza da superfície superior da laje. Marcação de rincões, laroz, encontros e juntas. Formação de paredes perimetrais com peças cerâmicas. Formação de muretes. Aplicação de mestras no remate dos muretes para receber o painel. Colocação das cintas de papel na largura de apoio do painel sobre os muretes. Colocação das peças cerâmicas que formam o painel. Aplicação de primário na superfície suporte da cobertura, no perímetro e pontos singulares. Colocação por pregagem das telhas asfálticas. Execução de remates.
Critério de medição de projecto: Superfície da vertente medida em verdadeira magnitude, segundo documentação gráfica de Projecto, sem ter em conta a sobreposição correspondente da telha asfáltica. Incluindo formação de cumeeiras, rincões, beirais e bordos livres. Não se inclui formação de laroz, beirais decorativos nem encontros de vertentes com paramentos verticais, chaminés, janelas ou condutas de ventilação.
Critério de medição de obra: Medir-se-á, em verdadeira magnitude, a superfície realmente executada segundo especificações de Projecto, sem ter em conta a sobreposição correspondente da telha. Incluindo formação de cumeeiras, rincões, beirais e bordas livres. Não se inclui formação de laroz, beirais decorativos nem encontros de vertentes com paramentos verticais, chaminés, janelas ou condutas de ventilação.

| Código | Un | Descrição | Rendimento | Preço | Importância |
|---|---|---|---|---|---|
| mt04lpt010c | Ud | Tijolo cerâmico furado duplo, para revestir, 30x20x9 cm, segundo NP EN 771-1. (material) | 21.989 | 0.11 | 2.42 |
| mt08aaa010a | m³ | Água. (material) | 0.006 | 1.50 | 0.01 |
| mt01arg005a | t | Areia de pedreira, para argamassa preparada em obra. (material) | 0.041 | 18.00 | 0.74 |
| mt08cem011a | kg | Cimento Portland CEM II/B-L 32,5 R, cor cinzento, em sacos, segundo NP EN 197-1. (material) | 6.250 | 0.10 | 0.63 |
| mt04cpl060a | Ud | Painel cerâmico com ligação macho-fêmea, "CERÁMICA PASTRANA", para revestir, 70x25x3,5 cm. (material) | 6.229 | 0.56 | 3.49 |
| mt14iea020c | kg | Emulsão asfáltica aniônica com cargas. (material) | 0.050 | 1.60 | 0.08 |
| mt13tag010a | m² | Telha asfáltica rectangular, segundo EN 544. (material) | 1.090 | 12.23 | 13.33 |
| mt13piz050 | kg | Elementos de sujeição de aço inoxidável (pregos, ganchos, etc.). (material) | 0.050 | 3.42 | 0.17 |
| mt13tag020a | Ud | Arejador. (material) | 0.050 | 12.64 | 0.63 |
| mq06hor010 | h | Betoneira. (equipamento) | 0.043 | 1.68 | 0.07 |
| mo020 | h | Oficial de 1ª construção. (mão de obra) | 0.911 | 16.85 | 15.35 |
| mo077 | h | Ajudante de construção. (mão de obra) | 1.131 | 16.45 | 18.60 |
| mo029 | h | Oficial de 1ª aplicador de lâminas impermeabilizantes. (mão de obra) | 0.227 | 16.85 | 3.82 |
| mo067 | h | Ajudante de aplicador de lâminas impermeabilizantes. (mão de obra) | 0.227 | 16.45 | 3.73 |
| % | % | Custos directos complementares | 2 % | 63.07 | 1.26 |
|  |  | Custos directos |  |  | 64.33 |
