# Estrutura de betão armado com uma altura livre de piso de até 3 m

- Propriedade do ficheiro: CYPE INGENIEROS, S.A.
- Formato: FIEBDC-3/2002
- Moeda: EUR
- Custos indirectos: 3.00 %
- IVA: 23.00 %

**EHB030** m² Estrutura de betão armado com uma altura livre de piso de até 3 m, realizada com betão C25/30 (XC1(P); D12; S3; Cl 0,4) fabricado em central, e betonagem com grua, volume total de betão 0,094 m³/m², e aço A400 NR, com uma quantidade total de 2 kg/m², formada por: laje aligeirada, horizontal, de altura 25 = 17+8 cm; sistema "CERÁMICA PASTRANA" com placa cerâmica pré-esforçada, de 17 cm de altura, sobre vigas rasas; malha electrossoldada AR42 de aço A500 EL em camada de compressão; sem incluir repercussão de pilares e vigas.
Formação de estrutura de betão armado com uma altura livre de piso de até 3 m, realizada com betão C25/30 (XC1(P); D12; S3; Cl 0,4) fabricado em central, e betonagem com grua com um volume total de betão de 0,094 m³/m², e aço A400 NR na zona de reforço de negativos e vigas de bordadura com uma quantidade total de 2 kg/m², composta pelos seguintes elementos: LAJE ALIGEIRADA: horizontal, de altura 25 = 17+8 cm; sistema "CERÁMICA PASTRANA" com placa cerâmica pré-esforçada, formada por abobadilhas cerâmicas e nervuras longitudinais de betão com aço pré-esforçado, de 17 cm de altura, sobre vigas rasas; camada de compressão de 8 cm de espessura, com armadura de distribuição formada por malha electrossoldada AR42 100x300 mm de aço A500 EL, inclusive p/p de vigas de bordadura e cura do betão; sem incluir repercussão de pilares e vigas.
Inclui: Marcação da geometria da planta. Montagem do sistema com placas pré-esforçadas. Colocação das armaduras com separadores homologados. Betonagem e compactação do betão. Nivelamento da camada de compressão. Cura do betão. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08eva020 | m² | Sistema de cofragem recuperável para a execução de lintel de betão armado, composto de: escoras metálicas telescópicas, travessas metálicas e superfície cofrante de madeira tratada reforçada com varões e perfis. (material) | 0.340 | 32.35 | 11.00 |
| mt07pcp010a | m² | Placa cerâmica pré-esforçada "CERÁMICA PASTRANA", de 17 cm de altura, formada por abobadilhas cerâmicas e nervuras longitudinais de betão com aço pré-esforçado, segundo EN 13224. (material) | 1.000 | 22.05 | 22.05 |
| mt07aco040b | kg | Armadura elaborada em fábrica com aço em varões nervurados, A400 NR, diâmetros vários. (material) | 2.000 | 0.78 | 1.56 |
| mt07ame020ddc | m² | Malha electrossoldada AR42 100x300 mm, com arames longitudinais de 4,2 mm de diâmetro e arames transversais de 4,2 mm de diâmetro, aço A500 EL. (material) | 1.100 | 1.64 | 1.80 |
| mt10haf020bgngc | m³ | Betão C25/30 (XC1(P) D12; S3; Cl 0,4), fabricado em central, segundo NP EN 206-1. (material) | 0.094 | 83.08 | 7.81 |
| mq07gte010e | h | Autogrua de braço telescópico com uma capacidade de elevação de 50 t e 45 m de altura máxima de trabalho. (equipamento) | 0.029 | 99.00 | 2.87 |
| mo042 | h | Oficial de 1ª estruturista. (mão de obra) | 0.427 | 17.69 | 7.55 |
| mo089 | h | Ajudante de estruturista. (mão de obra) | 0.427 | 17.27 | 7.37 |
| % | % | Custos directos complementares | 2 % | 62.01 | 1.24 |
|  |  | Custos directos |  |  | 63.25 |
