# Isolamento pelo exterior em coberturas inclinadas formado por poliuretano projectado 35 kg/m³, espessura 30 mm, sobre superfície suporte existente, acabamento com camada de argamassa de regularização

- Propriedade do ficheiro: CYPE INGENIEROS, S.A.
- Formato: FIEBDC-3/2002
- Moeda: EUR
- Custos indirectos: 3.00 %
- IVA: 23.00 %

**NAQ010** m² Isolamento pelo exterior em coberturas inclinadas formado por poliuretano projectado 35 kg/m³, espessura 30 mm, sobre superfície suporte existente, acabamento com camada de argamassa de regularização.
Fornecimento e colocação de isolamento pelo exterior em coberturas inclinadas formado por espuma rígida de poliuretano com uma densidade mínima de 35 kg/m³ e espessura média mínima de 30 mm, fabricada "in situ" e projectada sobre a laje de cobertura, recoberto posteriormente com uma camada de argamassa de cimento, confeccionada em obra, dosificação 1:6. Inclusive p/p de cortes, fixações e limpeza.
Inclui: Limpeza do suporte. Projecção da espuma de poliuretano. Derramamento, espalhamento e nivelamento da camada de argamassa de regularização.
Critério de medição de projecto: Superfície medida segundo documentação gráfica de Projecto.
Critério de medição de obra: Medir-se-á a superfície realmente executada segundo especificações de Projecto.

| Código | Un | Descrição | Rendimento | Preço | Importância |
|---|---|---|---|---|---|
| mt16poc010b | m² | Espuma rígida de poliuretano projectado "in situ", densidade mínima 35 kg/m³, espessura média mínima 30 mm, aplicado em coberturas inclinadas, segundo EN 14315-1. (material) | 1.050 | 6.01 | 6.31 |
| mt08aaa010a | m³ | Água. (material) | 0.006 | 1.50 | 0.01 |
| mt01arg005a | t | Areia de pedreira, para argamassa preparada em obra. (material) | 0.033 | 18.00 | 0.59 |
| mt08cem011a | kg | Cimento Portland CEM II/B-L 32,5 R, cor cinzento, em sacos, segundo NP EN 197-1. (material) | 5.000 | 0.10 | 0.50 |
| mq08mpa030 | h | Maquinaria para projecção de produtos isolantes. (equipamento) | 0.115 | 15.25 | 1.75 |
| mq06hor010 | h | Betoneira. (equipamento) | 0.022 | 1.68 | 0.04 |
| mo030 | h | Oficial de 1ª aplicador de produtos isolantes. (mão de obra) | 0.105 | 16.85 | 1.77 |
| mo068 | h | Ajudante de aplicador de produtos isolantes. (mão de obra) | 0.105 | 16.45 | 1.73 |
| mo113 | h | Operário não qualificado construção. (mão de obra) | 0.176 | 15.82 | 2.78 |
| % | % | Custos directos complementares | 2 % | 15.48 | 0.31 |
|  |  | Custos directos |  |  | 15.79 |
